# Neubau Hospiz in Pfarrkirchen
Angebotsaufforderung (GAEB DA XML 3.1, DA83)
Projekt: 20-034
Währung: EUR
Vergabeart: Verhandlungsverfahren
Auftraggeber: Landkreis Rottal-Inn, Ringstr. 4-7, 84347 Pfarrkirchen, Telefon 08561/20-0, Fax 08561/20-130, E-Mail info@rottal-in.de; DV-Nummer: 07; Vergabenummer: 07
Erstellt mit: BECHMANN AVA 2025.50/ GXML Toolbox V3.3 R20210630, BECHMANN AVA 2025.50, 11.08.2026

## 07 AUßENANLAGEN
Datum: 11.08.2026

### 01 Außenanlagen Neubau Hospiz in Pfarrkirchen

*Hinweis: Ergänzung der Angebotsanforderung*
Ergänzung der Angebotsanforderung

Entschädigung für die Ausarbeitung von Unterlagen:
Für die Ausarbeitung der mit dem Angebot vorzulegenden Unterlagen erhält der Bieter keine Entschädigung.

Referenzlisten:
Referenzlisten sind kostenfrei auf Verlangen des Auftraggebers spätestens innerhalb sechs Werktagen dem Bauherrn vorzulegen. Diese Referenzen müssen in deutscher Sprache nachprüfbar sein.

Automatische Sortierung:
Die Verdingungsunterlagen wurden automatisch sortiert. Der Bieter hat die Vollständigkeit der Unterlagen anhand der Seitenzahlen zu prüfen und fehlende Blätter bei der ausschreibenden Stelle anzufordern.
Doppelseiten sind auszusortieren und zu vernichten.

Hinweise und Auskünfte zu den Verdingungsunterlagen im Sinne der Nr. 1 der Bewerbungsbedingungen EVM (B) BwB/E sind der ausschreibenden Stelle bis 8 Tage vor Angebotseröffnung mitzuteilen.
Rechtzeitige Auskünfte werden spätestens 6 Kalendertage, in Fällen besonderer Dringlichkeit, 4 Kalendertage vor Ablauf der Angebotsfrist erteilt.

Änderung der Freistellungsbescheinigung:
Der Auftragnehmer verpflichtet sich jede vom zuständigen Finanzamt vorgenommene Änderung in Bezug auf die vorgelegte Freistellungsbescheinigung nach § 48b EstG dem Auftraggeber unverzüglich schriftlich mitzuteilen.

*Hinweis: Technische Vorbemerkungen Allgemein*
TECHNISCHE VORBEMERKUNGEN ALLGEMEIN

Allgemeines
Zur Abwicklung des Bauvorhabens ist die Zusammenarbeit mit anderen Gewerken erforderlich. Deshalb sind in Absprache mit der Bauleitung die technischen Bedingungen und Zeitabläufe der betroffenen Roh- und Ausbaugewerke zu beachten.
Bei Schleifarbeiten im Trockenverfahren sind Absauggeräte zu verwenden. Sind Schleifen und Spachteln vorgesehen, so bleiben die Anzahl der Schleifgänge und Spachtelaufträge sowie die Wahl der richtigen Körnung dem Auftragnehmer überlassen und sind auf die vorgesehene Beläge einzustellen.
Das Lagern von feuergefährlichen Stoffen auf der Baustelle ist nur mit ausdrücklicher Zustimmung der Bauleitung im für die Arbeiten unbedingt notwendigen Umfang zulässig. Nach Aufforderung durch den Auftraggeber sind benutzte Räume innerhalb von drei Werktagen besenrein zu räumen.

Mitgeltende Normen und Regeln
Der Ausschreibung, der Ausführung, dem Aufmaß und der Abrechnung liegen die VOB in der zum Vertragsschluss gültigen Fassung zugrunde. Sämtliche im nachfolgenden LV beschriebenen Arbeiten sind nach dem aktuellen "Stand der Technik" und den aktuellen "Regeln der Technik" auszuführen. Ebenso zu beachten sind die bauaufsichtlichen Zulassungen und Herstellerrichtlinien der angebotenen Produkte.
Soweit in der Leistungsbeschreibung auf Technische Spezifikationen, z. B. nationale Normen, mit den Europäischen Normen umgesetzt werden, europäische technische Zulassungen, gemeinsame technische Spezifikationen, internationale Normen, Bezug genommen wird, werden auch ohne den ausdrücklichen Zusatz: "oder gleichwertig", immer gleichwertige Technische Spezifikationen in Bezug genommen.
Bei der Ausführung der Arbeiten sind alle Auflagen der Bauaufsichtsbehörde, die Vorschriften der Berufsgenossenschaft, der Gewerbeaufsicht und die Vorschriften der Unfallverhütung einzuhalten.

Angaben zur Baustelle:

Transportwege
Zufahrtmöglichkeiten:
Die Baustelle kann von einer Erschließungsstraße angrenzend an die Straße "Robert-Koch-Straße" her befahren werden.

Lager und Arbeitsplätze, Deponien
Die Lage und Größe der Flächen für die Baustelleneinrichtung und für den Materiallagerplatz ist nach Besichtigung der Baustelle in Augenschein zu nehmen. Vor Ausführungsbeginn hat der Auftragnehmer mit dem Auftraggeber festzulegen, wo das erforderliche Gerät, Schutt, Container, das zu verwendende Material und dergleichen auf der Baustelle gelagert werden kann, um gegenseitige Störungen der am Bau beteiligten Handwerker während der Bauausführung zu vermeiden. Zusätzliche Flächen können vom Auftraggeber nicht zur Verfügung gestellt werden. Es wird darauf hingewiesen, dass alle benützten Flächen nach Räumung der Baustelle zu reinigen und wieder ihren ursprünglichen Zustand zu versetzen sind. Die Kosten hierfür sind in die Einheitspreise einzurechnen.

Hebezeuge
Sämtlich erforderliche Hebezeuge die für die Ausführung der Leistung erforderlich sind, sind vom Auftragnehmer zur Verfügung zu Stellen. Kosten hierfür sind in die EP´s einzukalkulieren.

Angaben zur Ausschreibung
Jeder Bieter sollte vor Angebotsabgabe eine Besichtigung an Ort und Stelle durchführen, um die gesamte Baumaßnahme, die räumlichen Verhältnisse, die äußeren Umstände, Transportwege und Erschwernisse kennen zu lernen.
Eine Geltendmachung besonders schwieriger Arbeiten, die sich auf Ortsunkenntnis bezieht und die nach Ansicht des Unternehmers im Leistungsverzeichnis nicht oder nur teilweise bzw. ungenügend oder ungenau erwähnt wurde, ist ausgeschlossen.

Angaben zu Stoffen und Bauteilen
Das eingebaute Material muss dem Muster entsprechen; eine Bestätigung des Musters durch den Auftraggeber ist einzuholen.

Sofern in der Position nichts anderes angegeben, gilt der Angebotspreis einschl. liefern zum Einbauort und verarbeiten sämtlicher Materialien und Werkstoffe.

Zum Abschluss der Leistung ist dem Auftraggeber eine Dokumentation aller auf de Baustelle eingesetzter Materialien, Zulassungen, Technische Datenblätter usw. zu Übergeben.

*Hinweis: Zusätzliche Technische Vertragsbedingungen*
Zusätzliche Technische Vertragsbedingungen

Grundlage für die Leistungen sind die Zeichnungen der Architekten und die von den Architekten zur Ausführung freigegebenen Werks- und Montagepläne des Auftragnehmers.

Güteüberwachung
Für Baustoffe, die aufgrund bauaufsichtlicher Vorschriften einer Güteüberwachung bedürfen, sind die entsprechenden Nachweise Nebenleistung.

Statische Anforderungen
Die Konstruktion einschließlich der Verbindungselemente müssen alle auf sie einwirkenden Kräfte aufnehmen und auf die Tragwerke des Baukörpers abgeben können. Der Auftragnehmer hat die statischen und konstruktiven
Anforderungen seiner Ausführungen normgemäß zu berechnen, die Sicherheit nachzuweisen, seine Ausführung danach zu richten und mit den Planern und
den anderen ausführenden Firmen abzustimmen. Die dazu erforderlichen Unterlagen, einschließlich evtl. erforderlicher Prüfzeugnisse, sind Nebenleistung. Die Konstruktion muss die Bauverformungen aus Verkehrslasten, Temperatureinflüssen sowie Kriechen,
Schwinden des Baukörpers und Rohbautoleranzen berücksichtigen.

*Hinweis: Baubeschreibung*
BAUBESCHREIBUNG

Vorbemerkung
Soweit in der Leistungsbeschreibung auf Technische Spezifikationen (z.B. nationale Normen, mit denen europäische Normen umgesetzt werden, europäische technische Zulassungen, gemeinsame technische Spezifikationen, internationale Normen) Bezug genommen wird, werden auch ohne den ausdrücklichen Zusatz: “oder gleichwertig“, immer gleichwertige Technische Spezifikationen in Bezug genommen.

1. Allgemeine Beschreibung der Bauaufgabe

Der Landkreis Rottal-Inn plant durch den erhöhten Bedarf einen Neubau einer stationären Hospizeinrichtung in Pfarrkirchen. Die neue Hospizeinrichtung umfasst nach Fertigstellung 8 Besucherzimmer sowie 2 Angehörigenzimmer. Diese wird auf dem Bauareal des Bebauungsplanes Galgenberg II geplant und bekommt die zukünftige Adresse Robert-Koch-Straße 2.

Der eingeschossige Bau hat eine L-förmige Grundrissform und teilt sich in zwei Teile auf. Der Eingangsbereich befindet sich mittig im Verschneidungspunkt der beiden Gebäudeteile und wird durch ein Vordach geschützt. In diesem Gebäudebereich befinden sich der Empfang mit Backoffice, die Toiletten, die Küche sowie einige Lagerräume für Küche und Wäsche.

Im westlichen Gebäudeteil befinden sich die Büros der Verwaltung und des Hospizvereins, die Umkleiden, die Technikräume sowie Putz- und Wäscheraum. Außerdem wird noch ein Getränkelager sowie der Begegnungsraum darin untergebracht.

Im südöstlichen Gebäudebereich ist der Wohnbereich für die Bewohner mit 8 Bewohner- und 2 Angehörigenzimmer, die Begegnungszone mit Besprechungsraum, die Dienstzimmer mit Pflegearbeitsraum, das Pflegebad und weitere Lagerräume für Pflegegeräte, Schmutzwäsche sowie der Serverraum untergebracht.

Im Dachraum erfolgt die Verlegung der Medien sowie die Unterbringung der zentralen Lüftungsanlage. Der Zugang zum Dachraum erfolgt über eine Stahl-Außentreppe.

Eine zentrale Lüftung, die im Dachgeschoss untergebracht wird, versorgt alle notwendigen Räume. Das Heizen der Räumlichkeiten wird durch eine Wärmepumpe gewährleistet.

Der gesamte Gebäudekomplex wird nach den heutigen Brandschutzrichtlinien umgesetzt. Die Einrichtung ist durch eine Brandwand getrennt und wird als zwei Nutzungseinheiten gesehen. Zusätzlich erfolgt noch eine Abtrennung der größeren Nutzungseinheit in 2 Rauchabschnitte. Es befinden sich in allen Aufenthaltsräumen Fluchtmöglichkeiten direkt ins Freie.

Die stationäre Hospizeinrichtung befindet sich auf dem Grundstück mit der Flurnummer 673/104 der Gemarkung Pfarrkrichen und ist im Eigentum des Landkreises Rottal-Inn. Das Gelände ist leicht abschüssig. Daher müssen große Erdbewegungen stattfinden, um das Gebäude ebenerdig in der Geländetopographie einbringen zu können. Eine Bodenuntersuchungen wurde erstellt. An Gelände sowohl Abgrabungen sowie auch Aufschüttungen notwendig.

Die Versorgung mit  Wasser, Strom und Telekommunikation ist durch die Erschießung des Baugebiets Galgenberg II vorhanden.

1.1 Geplanter Umfang der Baumaßnahme
Es ist geplant als Gründung ist eine tragende Bodenplatte vorzusehen und die Baukonstruktion komplett in Holzbauweise zu errichten. Der Holzbau wird zum Teil verputzt oder mit einer Holzfassade versehen.  Der Baukörper besitzt zwei Satteldächer mit Blechdacheindeckung, welche am Eckpunkt miteinander verschneiden..
Die Garten- und Erschließungsflächen liegen um die Hospizeinrichtung.

Barrierefreiheit
Durch den einstöckigen Bau ist alles ebenerdig und durch einen Rollstuhl befahrbar. Die Barrierefreiheit ist somit gegeben.

1.2 Geplante Gewerke:
- Bauunternehmerarbeiten
(Erd-, Beton-/Stahlbetonarbeiten)
- Estricharbeiten
(Abdichtungs-, Estricharbeiten)
- Zimmererarbeiten
(Gerüst-, Zimmerer-, Dachdeckerarbeiten, Holzständerinnen- bzw. /-außenwände, Spenglerarbeiten, Fassadenarbeiten)
- Fenster und Aussentüren,
(Fenster- und Türelemente, Fensterbänke Innen)
- Metallbauarbeiten
(Brandschutzelemente, Fenster- und Türelemente)
- Trockenbauarbeiten
(Gipskartondecken, Gipskartonwände)
- Sanitärinstallation
- Lüftungsinstallation
- Elektroinstallation und Beleuchtung
- Sonnenschutzeinrichtungen
- Malerarbeiten
(Anstrich Wände und Decken)
- Fliesenarbeiten
(Wand- und Bodenfliesen)
- Bodenbelagarbeiten
(Bodenbeläge)
- Schreinerarbeiten
(Innentüren, Sanitärtrennwände)
- Schlosserarbeiten
(Metallstützen mit farbiger Legierung)
- Möblierung
- Außenanlagen
- Feinreinigung

1.3 Geplanter Bauablauf

siehe beigelegter Bauzeitenplan.

2. Angaben zur Baustelle

2.1. Lage der Baustelle

(Zu entnehmen aus beigefügtem Übersichtslageplan)
Die Hospizeinrichtung befindet sich im Baugebiet Galgenberg II und wird ringsum von einem Wohngebiet, dem Kreiskrankenhaus und Kindertagesstätten sowie Containerbauten zur Verwaltung des Landkreises umschlossen.

Die Anschrift der Baustelle lautet in Zukunft:
Robert-Koch-Straße 2
84347 Pfarrkirchen

2.2 Vorhandene öffentliche Verkehrswege

Die Baustelle ist über die Robert-Koch-Straße aus zu erreichen.

2.3 Zugänge, Zufahrten

Gesonderte Zufahrten zu der Baustelle über das öffentliche Verkehrsnetz hinaus
werden nicht zur Verfügung gestellt. Die Zufahrten und Zugänge zu den anliegenden Grundstücken müssen während der Bauzeit für die Anlieger aufrechterhalten werden. Dies ist in die Einheitspreise mit einzukalkulieren.

2.4 Anschlussmöglichkeiten an Ver- und Entsorgungsleitungen

Wasseranschlüsse und Stromanschlüsse werden vom AG kostenlos zur Verfügung gestellt. Gas- und Druckluftanschlüsse sowie Anschlüsse an Entsorgungsleitungen werden vom AG nicht zur Verfügung gestellt. Die anfallenden Verbrauchsgebühren werden vom AG getragen.

2.5 Lager- und Arbeitsplätze

Auf dem Baugrundstück werden vom AG Lagerflächen und Parkplätze in begrenztem Maß zur Verfügung gestellt.
Benötigt der AN darüber hinaus Arbeits- oder Lagerflächen, sowie Parkplätze, so hat er sich diese selbst auf seine Kosten zu beschaffen bzw. ihre Benutzung zu vereinbaren.

2.6 Zu schützende Bereiche und Objekte

Die an das zu bebauende Grundstück angrenzenden Flächen und Bauwerke müssen bei der Bauausführung in größtmöglichen Umfang geschont werden. Ebenso ist der Umgang mit wassergefährdenden Stoffen zu vermeiden bzw. notwendige Sicherheitsmaßnahmen zu treffen.
Aufgestellte Schutzeinrichtungen, Abdeckungen und Umwehrungen sind eigenverantwortlich in regelmäßigen Abständen zu prüfen bzw. zu erneuern.
Da die Baustelle nur über über das an die Baustelle angrenzende Wohngebiet befahren werden kann, wird zum Schutz der Anwohner die Arbeitszeit von 7.00 Uhr bis 18.00 Uhr festgelegt.

2.7 Öffentlicher Verkehr

Der AN hat zu jeder Zeit der Baumaßnahme dafür Sorge zu tragen, dass der Anliegerverkehr aufrechterhalten bleibt. Notwendige halbseitige Sperrungen sind durch den AN frühzeitig beim AG zu beantragen. Die Kosten für eventuelle Sperrungen werden ebenfalls seitens des AG getragen.

2.8 Aufmassverfahren

Für die Erstellung der Aufmasse sind Vordrucke nach dem Muster des AG zu verwenden. Alle Aufmaße haben ausnahmslos im Beisein der Bauleitung zu erfolgen.
Soweit andere Vordrucke verwendet werden sollen, müssen diese sämtliche Angaben des Musters des AG enthalten.

2.9 Bauabschnitte

Der Neubau der Hospizeinrichtung erfolgt in einem Bauabschnitt.
Die in der Leistungsbeschreibung aufgeführten Leistungen umfasst die auszuführenden Leistungen während dieses Bauabschnittes. Eine nachträgliche, durch zeitliche Verschiebungen bedingte Erhöhung des Angebotspreises wird von vorneherein ausgeschlossen.

2.10 SiGeKo

Ein Sicherheits- und Gesundheitsschutzkoordinator wird vom AG beauftragt.

3. Ausführungsunterlagen

Ausführungsunterlagen werden vom AG zur Verfügung gestellt und sind umgehend nach Erhalt auf Durchführbarkeit zu prüfen. Festgestellte Fehler oder Bedenken bei der Bauausführung sind dem AG umgehend zu melden. Nachträglich (nach Bauausführung) mitgeteilte Fehler oder Bedenken werden nicht anerkannt.

4. Zusätzliche Technische Vertragsbedingungen

- siehe Leistungsbeschreibung und Vorbemerkungen -

#### Titel 01.01 Baustelleneinrichtung, Verkehrssicherung

**01.01.10 Baustelleneinricht. herstellen**
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**01.01.20 Baustelleneinricht. vorhalten**
StL-Nr. 17901102
Baustelleneinrichtung vorhalten.
Vorhalten der Baustelleneinrichtungen. Mieten, Pacht,
Gebühren und dgl. gehören zum Leistungsumfang.
Ausser den vollen Monaten werden Teilzeiten nach
Kalendertagen zu 1/30 des Einheitspreises abgerechnet.
Stillstandszeiten und Bauzeitverlängerungen werden
nur vergütet, wenn die Ursachen vom AG zu
vertreten sind.
Menge: 6,000 Mt

**01.01.30 Baustelle räumen**
StL-Nr. 1790110401
Räumen der Baustelle von allen Geräten,
Anlagen, Einrichtungen und dgl. einschließlich Rückbau
der vom AN erstellten Zufahrtswege.
Alle Flächen entsprechend dem ursprünglichen Zustand
unter Wahrung der landschaftspflegerischen Belange
ordnungsgemäß herrichten.
Die Beseitigung der vom AN verursachten Schäden
vom AG zur Verfügung gestellten Zufahrtswegen gehört zum Leistungsumfang.
Menge: 1,000 Psch

**01.01.40 Verk.Fl.unterh.**
StL-Nr. 179012010101
Verkehrsflächen zur Aufrechterhaltung
des öffentlichen und Anlieger-Verkehrs
sowie des Baustellenverkehrs
innerhalb des Baubereiches einschließlich zwischenzeitlich benutzter Behelfsfahrstreifen verkehrssicher unterhalten.
Abgerechnet wird nach Kalendertagen.
Befestigung nach Unterlagen des AG,
Verkehrsflächen im Zuge der Baustrecke.
Menge: 120,000 d

**01.01.50 Bautafel umsetzen und entsorgen**
Bestehende Bautafel aus Alu-Dibond auf Holzgerüst abbauen und an anderer Stelle wieder aufbauen.
Schildgröße:  ca. 3,0 x 2,0m
Benötigte Materialien wie zusätzliches Holz, Betonringe o.ä. sind in die Position einzurechnen.
Am Schluss der Maßnahme die Bautafel abbauen und samt Unterkonstruktion fachgerecht entsorgen.
Menge: 1,000 St

#### Titel 01.02 Landschaftsbauarbeiten

**01.02.10 Bauseitig gelagerten Oberboden einbauen**
Aufnahme, fachgerechter Einbau und Verdichtung des vom Auftraggeber bereitgestellten Oberbodens auf den vorgesehenen Flächen im Außenbereich. Der Oberboden ist bauseitig bereitgestellt worden und ist auf Qualität sowie Menge zu prüfen. Der Einbau erfolgt gemäß den anerkannten Regeln der Technik sowie den Vorgaben des Auftraggebers.

In der Position ist einzukalulieren, dass die oberste Bewuchsschicht des nicht abgedeckten Oberbodens abzutragen und zu entsorgen ist.

Sicherstellung eines sauberen Arbeitsablaufs während der Bauausführung

Lagerplatz Oberboden auf Baugrundstück.
Menge: 500,000 m3

**01.02.20 Oberboden liefern, einbauen**
StL-Nr. 169031030402
Oberboden liefern und andecken.
Oberboden nach Unterlagen des AG
zur Geländeangleichung, Rekultivierung
und dgl. andecken.
Die Mengenermittlung erfolgt nach Unterlagen
des AG.
Menge: 370,000 m3

**01.02.30 Oberboden auflockern**
StL-Nr. 0490320101
Oberboden auf Flächen, die vom AG zur Verfügung
gestellt und der durch den Baubetrieb bzw. die
Zwischenlagerung verdichtet worden ist, auflockern,
abgleichen und abeggen.
Mittlere Tiefe 30 cm.
Menge: 1670,000 m2

#### Titel 01.03 Erdarbeiten

**01.03.10 Belast.Boden lösen bis Z1.2**
StL-Nr. 1890410201060102
Belasteten Boden / Fels profilgerecht oder nach
Unterlagen des AG lösen, laden, entsorgen oder
fördern und zwischenlagern.
Die Abdeckung/Abdichtung sowie das Herstellen der Ausrundung an der Oberkante von Einschnittsböschungen
wird gesondert vergütet.
Boden des/der Homogenbereichs/e  B '..........'

Beschreibung des Homogenbereichs nach Unterlagen
des AG.
aus allen Abtragsprofilen ggf. einschließlich des
Fahrbahnbereichs. Das Herstellen des
Planums wird ggf. gesondert vergütet.
Schadstoffbelastung bis Z 1.1,
Boden / Fels lösen und in Eigentum des AN
übernehmen und einer Entsorgung nach Wahl
des AN zuführen.
Menge: 50,000 m3

**01.03.20 Zulage Handschachtung**
Handschachtung als Zuschlag zu den Aushubpositionen, nur auf Anordnung der Bauleitung des AG, für alle Homogenbereiche.
Menge: 10,000 m3

**01.03.30 Material liefern, einbauen**
StL-Nr. 0790410607010102
Material liefern und nach Unterlagen des AG einbauen
und verdichten. Die Abrechnung erfolgt im Auftrag.
Material 'Auffüllkies (standfest)
für Bodenaustausch unter Planum'

liefern und nach Unterlagen des AG
in allen Auftragsprofilen einbauen und verdichten.
Gebiet Einbauklasse 0.
Das Herstellen des Planums wird gesondert vergütet.
Menge: 420,000 m3

**01.03.40 Geogitter liefern und einbauen**
Menge: 500,000 m2

**01.03.50 Lastplattendruckversuch**
Lastplattendruckversuch einschließlich Auswertung nach DIN 18 134 durchführen.
Menge: 5,000 St

#### Titel 01.04 Leitungsgräben, Baugruben

**01.04.10 Fundamentaushub, Einzelfundamente**
Fundamentaushub für Einzelfundamente und profilgerechtes herstellen des Planums, als Maschinenaushub.
Das Material ist nach Wahl des Auftragnehmers zu beseitigen.
Die Abrechnung erfolg analog senkrechter Baugrubenwände.

Homogenbereich:  B1 und B2
Aushubtiefe:  bis ca. 1,25 m
Menge: 40,000 m3

**01.04.20 Fundamentaushub in Handschachtung**
Zuschlag für Fundamentaushub in Handschachtung.
Vergütung nur bei Anordnung durch die Bauleitung.
Menge: 10,000 m3

**01.04.30 Leitungsgraben herstellen**
StL-Nr. 1890510301010601
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'BK 2 &3'

Beschreibung des Homogenbereichs nach Unterlagen
des AG.
Grabentiefe bis 1,00 m,
für Kabelkanäle der OZ 'Pos. 01.06.10 & 01.06.20 bzw. Bauseitige Kabelverlegung des Elektrikers zu den Pollerleuchten'

Boden in Leitungsgräben oberhalb der
Leitungszone einbauen und verdichten.
Der Einbau des verdrängten Materials erfolgt
in einer eigenen Position.
Menge: 150,000 m3

**01.04.40 Sand für Bettung und Umhüllung liefern**
Sand 0/4 mm für Verfüllung der Leitungszone bauseits zu verlegender Erdkabel und Kabelkanäle liefern und einbauen. Art: 'Strom/Telekom/TV/Daten' Bettung ca. 10 cm, Abdeckung ca. 20 cm, Maximale Korngröße 4 mm.
Menge: 54,000 m3

**01.04.50 Leitungsgrabenverf. oberhalb Leitungs- zone herstellen**
StL-Nr. 179051060309
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'liefern'

einbauen und verdichten.
Menge: 96,000 m3

**01.04.60 Warneinr. Kabel herstellen**
StL-Nr. 18 909 506 03 01
Warneinrichtung für erdverlegte Kabel aus Trassenband herstellen.
Trassenband liefern, DIN EN 12613,
Trassenband auf Leitungszonenverfüllung auslegen.
Menge: 450,000 m

**01.04.70 Höhenangleichung f. Schachtabd. herstellen**
StL-Nr. 1890942001
Höhenangleichung für Schachtabdeckungen durch
Einbau von Auflagerringen, DIN V 4034-1 Typ 1
und DIN EN 1917, aus Beton herstellen.
Einbau vollfugig auf Mörtelbett aus Fertigzementmörtel
Druckfestigkeit fck,cube des Mörtels min. 20 N/mm2,
Zement Art CEM I, max. w/z 0,50, frost-/tausalz-
beständig.
Die Abrechnung erfolgt nach der Anzahl der Fertigteile.
Die Höhenangleichung ist aus der minimal möglichen
Anzahl von Fertigteilen zusammenzusetzen.
AR-V 625 x 60.
Menge: 4,000 St

#### Titel 01.05 Entwässerungsrinnen

**01.05.10 Fassadenrinne B 150 mm H 75 mm Stahl niro höhenverstellbar Querstabrost Rutschgr.ArbeitR10**
STLB-Bau 2024-04 044
Fassadenrinne,
Breite '150' mm,
Höhe '75' mm,
aus nichtrostendem Stahl, höhenverstellbar, Abdeckung mit Querstabrost, rutschhemmend, Bewertungsgruppe Rutschgefahr R 10 ASR A1.5, Entwässerung über vorh. Dränschicht, Bettung aus Beton.
Menge: 30,000 m

**01.05.20 Entwässerungsrinne C250 NW 100mm Beton Flachrinne Abdeck. Stahl verz Arretierung**
STLB-Bau 2025-04 009
Entwässerungsrinne für Oberflächenwasser DIN EN 1433 und DIN 19580, Klasse C 250, Nennweite 100 mm, aus Beton, Entwässerungsrinne DIN 19580 als Flachrinne, ohne Gefälle, mit Abdeckung aus verzinktem Stahl, als Maschenrost, mit Kantenschutz aus verzinktem Stahl, mit Arretierung.
Menge: 15,000 m

**01.05.30 Anschluss DL an vorh. Leitung/Schacht herstellen - AWA**
Anschluss DL an vorh. Leitung/Schacht herstellen

Fachplaner TGA
Menge: 2,000 St

**01.05.40 Schottermulde herstellen Breite bis 1 m Tiefe bis 10 cm Boden beseitigen Homog.b.Unterl.AG bis 0,5 km**
StL-Nr. 21136231115101
Schottermulde herstellen. Boden zur Herstellung der
Mulde profilgerecht lösen. Mulde mit einer Schotterschicht der Körnung 0/56 in 15 cm Dicke befestigen. Vor
dem Verdichten des Schotters den gesamten Muldenbereich
mit Oberboden einstreuen und einsäen. Das Saatgut wird
gesondert vergütet.
Muldenbreite bis 1,00 m.
Tiefe bis 10 cm.
Boden beseitigen. Entsorgung wird gesondert vergütet.
Homogenbereiche nach Unterlagen des AG.
Länge des Förderweges bis 0,5 km.
Menge: 105,000 m

#### Titel 01.06 Ungebundene Schichten des Oberbaus

**01.06.10 Planum wieder herstellen**
StL-Nr. 1791010501010103
Vorhandene Oberfläche des Unterbaues (Planum)
wieder herstellen. Planum profilieren und
verdichten ggf. mit Wasserzugabe.
Lieferung bzw. aufnehmen und fördern vom Zwischenlager sowie die Beseitigung von überschüssigem
Material werden gesondert vergütet.
Im Fahrbahnbereich
Vorhandenes Planum Unterbau,
max. Abweichung von der Sollhöhe +2/-2 cm,
Breite m 'bis 20,0'

Vorhandenes Planum
zu erreichender EV2--Wert mindestens 120 MPa.
Menge: 1150,000 m2

**01.06.20 FSS herstellen**
StL-Nr. 1791020105000801
Frostschutzschicht (FSS) herstellen,
in Einzelflächen verschiedener Größe nach
Unterlagen des AG,
Einbaudicke cm '40'
bis cm '50'
Material: '0/32mm gebrochen'
Verformungsmodul EV2 min. MPa '120'
Verhältniswert der Verformungsmoduln EV2/EV1 max '2,5'
Menge: 600,000 m3

**01.06.30 Zulage zu SoB herstellen an Einbauten**
StL-Nr. 17910601000101
Zulage zum Herstellen von SoB
für Mehraufwendungen durch Erschwernisse
infolge von Einbauten einschließlich des verminderten Leistungsansatzes in der
Fläche,
Frostschutzschicht,
Schächte.
Menge: 10,000 St

**01.06.40 Zulage zu SoB herstellen an Einbauten**
StL-Nr. 17910601000103
Zulage zum Herstellen von SoB
für Mehraufwendungen durch Erschwernisse
infolge von Einbauten einschließlich des verminderten Leistungsansatzes in der
Fläche,
Frostschutzschicht,
Straßenabläufe.
Menge: 1,000 St

**01.06.50 Granitkies Traufstreifen**
Granitkies 16/32 liefern und als Traufstreifen entlang von Gebäudekanten  (gem. Ausführungsplan) und ca. 30cm tief in Teilflächen einbauen, einschl. Lieferung sowie aller Nebenarbeiten.
Menge: 50,000 m3

**01.06.60 Bankett herstellen**
StL-Nr. 1891050206080301
Bankett profilgerecht herstellen
mit Querneigung 12% am tiefliegenden und
Querneigung 6% am hochliegenden Fahrbahnrand,
soweit in den Unterlagen des AG nichts anderes
angegeben ist.
Die Erschwernisse durch Einbauten wie
Schächte, Einläufe, Schieber, Verkehrszeichen u.ä.
werden gesondert vergütet.
Einbaubereich 'Entlang Gehwege ohne Einfassung'

Aus Vegetationstragdeckschichtmaterial.
Grobes Gesteinskörnungsgemisch 2/32,
Kategorien SZ26 und C90/3, mit Oberboden mischen,
Verhältnis Gesteinskörnungen/Oberboden 90:10,
(Zentralmischverfahren),
Saatgut Mischung 'Nach Wahl AG'
Saatgutmenge g/m2 'ca. 30'

in Baustoffgemisch einmischen,
Einbaubreite cm '50'
Einbaudicke cm '5'

mit Erschwernis durch Leitpfostenfundamente,
Einbau bündig mit Fahrbahnoberkante,
Verformungsmodul EV2 min. 60 MPa.
Menge: 410,000 m

**01.06.70 Untere Schicht des Banketts herstellen**
StL-Nr. 18910505020201
Untere Schicht des Banketts profilgerecht herstellen,
Querneigung wie obere Schicht des Banketts.
Die Erschwernisse durch Einbauten wie
Schächte, Einläufe, Schieber, Verkehrszeichen u.ä.
werden gesondert vergütet.
Einbaubereich 'Entlang Gehwege ohne Einfassung'

frostunempfindliches Material liefern,
Einbauhöhe von cm '20'
bis cm '30'
Breite m '0,5'

Verformungsmodul EV2 min. 60 MPa.
Menge: 410,000 m

#### Titel 01.07 Pflaster, Platten, Zeilen etc.

*Hinweis: Zeiler*

**01.07.10 Granitgroßpflaster- streifen herstellen**
StL-Nr. 1791330401020701
Streifen aus Granitgroßpflastersteinen
mit einer maximalen Fugenbreite von 15 mm
auf 20 cm dickem Fundament herstellen.
Den Fundamentbeton als seitliche Stütze, soweit der
Streifen nicht an Borde oder dgl.anschließt, 15 cm
breiter als der Streifen herstellen und bis zur halben
Steinhöhe hochziehen. Mehrzeilige Streifen sind mit
beidseitigen Schnurkanten herzustellen.
Fundamentbeton C25/30.
1-zeilig
Als Abgrenzung freistehend,
Nennmaße mm/mm/mm '160/160 - 220/160'
Flächen 'gespalten'

Fugen mit Fertigzementmörtel vergießen,
Druckfestigkeit fck,cube des Mörtels min. 50 MPa,
Zement Art CEM I, max. w/z 0,50,
frost-/tausalzbeständig, Ausbreitmaßklasse F5.
Menge: 225,000 m

**01.07.20 Granitgroßpflaster- streifen herstellen am Gebäude**
StL-Nr. 1791330401030701
Streifen aus Granitgroßpflastersteinen
mit einer maximalen Fugenbreite von 15 mm
auf 20 cm dickem Fundament herstellen.
Den Fundamentbeton als seitliche Stütze, soweit der
Streifen nicht an Borde oder dgl.anschließt, 15 cm
breiter als der Streifen herstellen und bis zur halben
Steinhöhe hochziehen. Mehrzeilige Streifen sind mit
beidseitigen Schnurkanten herzustellen.
Fundamentbeton C25/30.
1-zeilig
Als Randeinfassung vor Gebäuden, Mauern,
Zaunfundamenten und dgl.
Nennmaße mm/mm/mm '160/160 - 220/160'
Flächen 'gespalten'

Fugen mit Fertigzementmörtel vergießen,
Druckfestigkeit fck,cube des Mörtels min. 50 MPa,
Zement Art CEM I, max. w/z 0,50,
frost-/tausalzbeständig, Ausbreitmaßklasse F5.
Menge: 15,000 m

**01.07.30 Baugrube in vorh. SoB herstellen**
StL-Nr. 1791390206020101
Baugrube für Borde, Streifen oder Rinnen in vorhandener Tragschicht ohne Bindemittel (SoB) herstellen. Vorhandene Schicht ohne Bindemittel
profilgerecht lösen, seitlich lagern. Arbeitsraum
nach Setzen von Borden, Streifen oder Rinnen
verfüllen und verdichten.
Max. Abweichung von der Sollhöhe +2/-2 cm,
Schichtmaterial 'FSS'
für '1-Zeiler'

Tiefe über 10 bis 20 cm,
verfüllen mit Magerbeton,
überschüssiges Material in Eigentum des AN
übernehmen und der Verwertung nach Wahl
des AN zuführen.
Menge: 240,000 m

*Hinweis: Beläge*

**01.07.40 Pflasterbelag Hauptzugang**
Flächenbefestigung mit Platten aus Beton gemäß DIN EN 1339 und TL Pflaster-StB liefern und herstellen.

Rastermaße (Kantenlängen/Dicke in cm)
Mehrsteinsystem Typ AD,
bestehend aus den Formaten
50,0 / 25,0 + 20,0 + 15,0 / 12,0
40,0 / 25,0 + 20,0 + 15,0 / 12,0
Qualität ≥PLDUI14, ohne Fase, scharfkantig
Formate im gleichen Produktionstakt hergestellt
Abweichungen von den Nennmaßen: Klasse 2, Kennzeichnung P
Maximale Differenzen der Diagonalen: normative Zuordnung Klasse 3, Kennzeichnung L
Frost-/Tausalzwiderstand: Masseverlust ≤ 0,1 kg/m2, 10-fach besser als nach Norm (Norm: 1 kg/m2),
normative Zuordnung: Klasse 3, Kennzeichnung D
Biegezugfestigkeit: Tchar ≥ 5,0 MPa, Klasse 3 Kennzeichnung U
Abriebwiderstand: ≤ 20 mm, normative Zuordnung: Klasse 4, Kennzeichnung I
Bruchlastklasse 140, Kennzeichnung 14
Stabilsierendes Verbundsystem im 5,0 cm Raster

Produktmerkmale
Farbe
- Grau mit blauer Körnung ≤ 5 mm
Oberfläche
- geschliffen und edelstahlkugelgestrahlt, USRV ≥ 65, Rutschhemmungklasse R13

Eigenschaften
- stabilsierendes Verbundsystem im 5,0 cm Raster
- 2-schichtiger Pflasterstein
- Vorsatzschicht: verschleißfeste Quarzkörnung mit farblich abgestimmten Natursteinedelsplitten und -sanden
- sowie UV-beständigen Eisenoxidfarben (Dicke ≥ 6 mm)
- Kernbeton: hochfeste Hartgesteinzuschlagsstoffe, wie Quarz-, Granit- oder Basalt, sowie hochwertiges Betonrecycling.
- Kein Einsatz von Kalkgestein.
- Hydrothermale Nachbehandlung zur Erhöhung der Festigkeit und Dauerhaftigkeit
- Abweichungen von den Nennmaßen: Klasse 2, Kennzeichnung P
- Maximale Differenzen der Diagonalen: normative Zuordnung Klasse 3, Kennzeichnung L
- Frost-/Tausalzwiderstand: Masseverlust ≤ 0,1 kg/m2, 10-fach besser als nach Norm (Norm: 1 kg/m2), normative Zuordnung: Klasse 3,
- Kennzeichnung D
- Tchar ≥ 5,0 MPa, Klasse 3 Kennzeichnung U
- Abriebwiderstand: ≤ 20 mm, normative Zuordnung: Klasse 4, Kennzeichnung I
- Bruchlastklasse 140, Kennzeichnung 14

Lieferung und Verlegung einschließlich Herstellung der Bettung, Verfugung und Abrütteln
Liefern und verlegen gemäß ATV DIN 18318, und TL Pflaster-StB einschließlich Herstellung der Bettung und der Fugenverfüllung.
Rastermaße mit regelgerechten oder systembedingten Fugenbreiten sind einzuhalten.
Zur Herstellung eines gleichmäßigen Fugenbildes wird die Verwendung von Verlegeeisen oder vergleichbaren Hilfsmitteln empfohlen.
Verlegung mit geeigneter Verlegetechnik und Hilfsmitteln nach Wahl des AN.
Ausführung von Zuschnitten mit der Nasssäge gemäß separater Position.

Bettung: Brechsand-Splittgemisch aus natürlicher Gesteinskörnung Korngruppe 0-5 mm gemäß TL Gestein-StB 04 + TL Pflaster-StB 06 + ZTV Pflaster-StB 06 in gleichmäßiger Schichtdicke herstellen.
Bettungsdicke nach Verdichtung 4 cm ± 1 cm.

Verfugung: Brechsand-Splittgemisch aus natürlicher Gesteinskörnung Korngruppe 0-4 mm
gemäß TL Gestein-StB 04 + TL Pflaster-StB 06 + ZTV Pflaster-StB 06.
Die Fugen sind vollständig zu füllen.

Die Sieblinien von Tragschicht-, Bettungs- und Fugenmaterial müssen aufeinander abgestimmt und filterstabil sein.

Das Abrütteln der gesäuberten, trockenen Fläche hat grundsätzlich mit einer geeigneten Vibrationsplatte mit Kunststoffschürze zu erfolgen.
Ergänzende Einbauhinweise des Herstellers sind unbedingt zu beachten.

Gewähltes Produkt:____________________________
Menge: 300,000 m2

**01.07.50 Pflasterbelag Terrasse**
Flächenbefestigung mit Platten aus Beton gemäß DIN EN 1339.

Platten ohne seitlich angeformte Abstandhalter.
Mit Mikrofase (≤ 2x2 mm).
Liefern und in profilgerechter Lage verlegen gemäß ZTV-Wegebau, Ausgabe 2013,
entsprechend Nutzungskategorie N1: z.B. Terrassen, Gartenwege,
Wege im Hausgartenbereich, Sitzplätze in Parkanlagen,
ungebundene Bauweise,
Abweichung der Oberfläche von der Sollhöhe ±20 mm,
Neigung: ≥1,5 % gemäß ATV DIN 18318
Ebenheit, Stichmaß unterhalb:
- der  4 m Latte ≤ 10 mm
- der  2 m Latte ≤  6 mm
- der  1 m Latte ≤  4 mm
Die Verlegung mit unmittelbarem Kontakt Platte-zu-Platte ist nicht zulässig.

Rastermaße:
Länge / Breite / Dicke in cm
40,0 / 40,0 / 5,0, Qualität RLDUI7 gemäß DIN EN 1339
char. Biegezugfestigkeit Klasse 3 ≥ 5,0 MPa,

Verlegehinweis:
Rastermaße mit regelgerechten oder systembedingten Fugenbreiten sind einzuhalten.
Die Verwendung von Verlegeeisen oder vergleichbaren Hilfsmitteln wird empfohlen.
Ergänzende Einbauhinweise des Herstellers sind zu beachten.
Verlegung mit geeigneter Verlegetechnik und Hilfsmitteln nach Wahl des AN.
Ausführung von Zuschnitten mit der Nasssäge gemäß separater Position.

Oberflächenbearbeitung:
Edelstahlkugelgestrahlte Oberfläche mit Tiefenimprägnierung,
verhindert das Eindringen von Schmutz in das Betongefüge.
Bewertungsgruppe nach DIN 51130: R13
USRV nach DIN EN 1339 ≥ 65,0

Farbe:
Sandstein-Uni

Material:
Vorsatzbeton aus farbechten Natursteinkörnungen und UV-beständigen Eisenoxidfarben.
Kernbeton mit hochfesten Quarz-, Granit- oder Basaltzuschlägen,
ohne Einsatz von Kalkgestein.
Hydrothermale Nachbehandlung im Produktionsprozess zur Qualitätssicherung.

Witterungswiderstand:
Masseverlust nach Frost-Tausalzprüfung ≤ 0,1 kg/m²,
normative Zuordnung: Klasse 3, Kennzeichnung D,
SOLL gem. DIN EN 1339 Masseverlust ≤1,0 kg/m².

Abriebwiderstand:
≤ 18,5 mm normative Zuordnung: Klasse 3, Kennzeichnung I,
SOLL gem. DIN EN 1339 ≤ 20 mm.

Charakteristische Biegezugfestigkeit:
Anforderungen für Platten aus Beton gemäß DIN EN 1339, siehe Formate.
SOLL gem. DIN EN 1339: ≥ 5,0 Mpa.

Maximale Differenzen bei Messung der Diagonalen:
Anforderungen für Platten aus Beton gemäß DIN EN 1339 sowie TL Pflaster-StB:
Klasse 3, Kennzeichnung L
Diagonale ≤ 850 mm: Maximale Differenz 2 mm
Diagonale > 850 mm: Maximale Differenz 4 mm
SOLL gem. TL Pflaster-StB:
Klasse 2, Kennzeichnung K
Diagonale ≤ 850 mm: Maximale Differenz 3 mm
Diagonale > 850 mm: Maximale Differenz 6 mm

Nachweise:
Qualitätsanforderungen sind jederzeit mit Prüfzeugnissen des Herstellers durch den Bieter nachzuweisen.

Einschließlich Herstellung der Bettung:
Brechsand-Splittgemisch (Hartgestein)
Gebrochene Gesteinskörnung
SZ8/12 ≤ 22 (Schlagzertrümmerungswert)
- geeignet für die Anforderungen der geplanten Belastung.
- geeignet für Anforderungen der Nutzungskategorie N1
Die Sieblinien von Tragschicht- und Bettungsmateriel müssen aufeinander abgestimmt und filterstabil sein.
Körnung
- 0-4 mm
- 0-5 mm
- 0-8 mm
Bettungsdicke nach Verdichtung
gemäß ATV DIN  18318: 4 cm ± 1 cm.

Einschließlich Verfugung:
Brechsand-Splittgemisch (Hartgestein)
gebrochene Gesteinskörnung
SZ8/12 ≤ 22 (Schlagzertrümmerungswert)
- geeignet für die Anforderungen der geplanten Belastung.
- geeignet für Anforderungen der Nutzungskategorie N…
Die Sieblinien von Bettungs- und Fugenmaterial müssen aufeinander abgestimmt und filterstabil sein.
Gesteinsörnungsgemisch 0-5 mm.
Weitere mögliche Gesteinskörnungen gem. ATV DIN 18318, z.B.:
- 0-2 mm
- 0-4 mm
- 1-3 mm
- 1-5 mm
Menge: 210,000 m2

**01.07.60 Pflasterbelag zwischen Beton-Sitzstangen**
Flächenbefestigung mit handgefertigten Platten aus Beton gemäß DIN EN 1339 und TL Pflaster-StB liefern und herstellen.

Rastermaße (Maßangaben in cm)
50,0 / 50,0 / 5,0
Qualität RLDUI11
Sichtkanten gerundet
Zulässige Abweichungen Klasse 3, Kennzeichnung R
Maximale Differenzen der Diagonalen: Klasse 3, Kennzeichnung L
Frost-/Tausalzwiderstand: Masseverlust ≤ 75 g/m2), normative Zuordnung: Klasse 3, Kennzeichnung D
charakteristische Biegezugfestigkeit ≥ 7,0 MPa normative Zuordnung: Klasse 3, Kennzeichnung U
Abriebwiderstand: ≤ 18 mm, normative Zuordnung Klasse 4, Kennzeichnung I

Produktmerkmale:
- Farbe: Blau

Oberflächenbearbeitung, Sichtbetonklasse SB4
schalungsglatte Sichtbeton-Oberfläche,
Rutschhemmungsklasse USRV ≥ 45, Rutschhemmungklasse R9

1-schichtige Platte aus Hochleistungsbeton ≥ C60/75
Expositionsklasse: XF2
Zulässige Abweichungen Klasse 3, Kennzeichnung R
Maximale Differenzen der Diagonalen: Klasse 3, Kennzeichnung L
Frost-/Tausalzwiderstand: Masseverlust ≤ 0,75 g/m2, 10-fach besser als nach Norm (Norm: ≤ 1 kg/m2),
normative Zuordnung: Klasse 3, Kennzeichnung D
charakteristische Biegezugfestigkeit ≥ 7,0 MPa normative Zuordnung: Klasse 3, Kennzeichnung U
Abriebwiderstand: ≤ 18 mm, normative Zuordnung Klasse 4, Kennzeichnung I

Lieferung und Verlegung einschließlich Herstellung der Bettung, Verfugung
Liefern und gebundene Verlegung gemäß ATV DIN 18318, und TL Pflaster-StB einschließlich Herstellung der Bettung und der Fugenverfüllung.
Rastermaße mit regelgerechten oder systembedingten Fugenbreiten sind einzuhalten.
Zur Herstellung eines gleichmäßigen Fugenbildes wird die Verwendung von Fugenkreuzen oder vergleichbaren Hilfsmitteln empfohlen.
Verlegung mit geeigneter Verlegetechnik und Hilfsmitteln nach Wahl des AN.
Kanten sind während des Einbaus der Elemente mit geeingeten Hilfsmitteln vor Beschädigungen zu schützen.
Abstimmung der Hilfsmittel mit der Bauleitung vor Beginn der Verlegung.
Ausführung von Zuschnitten mit der Nasssäge gemäß separater Position.

Herstellung der Bettung aus drainfähigem Einkornbeton/-mörtel. Bettungsdicke nach Verdichtung 4 cm ± 1 cm.
Haftvermittler auf der Plattenunterseite auftragen
Ausfugen Fugenmörtel auf Polybutadienbasis.

Hammerfeste Verlegung. Verschmutzungen sind beim Verlegevorgang unmittelbar zu entfernen.

Gewähltes Produkt:______________________________
Menge: 15,000 m2

*Hinweis: Pflege*

**01.07.70 Fugenschluss, ungebunden**
Fugenschluss aus Brechsand 0-2, in den obersten 1,5 – 2 cm der Fugen mit Wasser einschlämmen.
Das Fugenschlussmaterial muss den Anforderungen an Fugenmaterialien gemäß TL Gestein-StB 04, TL Pflaster-StB 06 u. ZTV Pflaster-StB 06 entsprechen, Nachweis ist über Datenblätter zu führen.

Angebotenes Fugenschlussmaterial: __________________________________________________

Die Fuge ist vollständig dauerhaft gefüllt zu halten.
Menge: 210,000 m²

**01.07.80 Unterhaltungspflege ungebundener Fugen**
Die ungebundenen Fugen sind in den ersten 6 Monaten nach Verkehrsfreigabe in regelmäßigen Abständen, mindestens alle 4 Wochen auf vollständige Füllung hin zu überprüfen. Sind die Fugen oder Teile davon zu weniger als 80% der Steindicke gefüllt, ist bis zur vollständigen Füllung mit Fugenmaterial nachzufugen.
Ausführung in Abstimmung mit:
- der Bauleitung
- dem Unterhaltungsbetrieb des Landratsamt Rottal-Inn.
Abrechnung nach:
- Quadratmeter nachgefugter Fläche [m²]

Abschließend erfolgt eine ausdrückliche Übergabe der Fläche in den Verantwortungsbereich des für die weitere Unterhaltung verantwortlichen Betriebes.

In den ersten Monaten nach Verkehrsfreigabe sollte keine maschinelle Reinigung der Fläche im Saugverfahren erfolgen. Bevor die Fläche mit Reinigungsfahrzeugen befahren wird, ist an einer Teilfläche zu überprüfen, ob sich die Fugenfüllung ausreichend verfestigt hat.
Menge: 300,000 m2

#### Titel 01.08 Fundamente, Ausstattung und Sonstiges

*Hinweis: Fundamente*

**01.08.10 Fundament für Außenbeleuchtung**
Fundament für Außenbeleuchtung aus Betonrohr mit einem mind. Innendurchmesser von 30cm, Baulänge 0,80 m liefern und auf Ortbeton C 12/15 versetzen.
Erforderliche Erdarbeiten sind in den Einheitspreis einzurechnen.
Menge: 40,000 St

**01.08.20 Fundamente aus Stahlbeton herst.**
StL-Nr. 18914105010700
Fundamente aus Stahlbeton für Widerlager, Flügelwände, Pfeiler, Stützen, Stützwände, Rahmen sowie für
andere Bauteile nach Unterlagen des AG herstellen.
Bewehrung wird gesondert vergütet.
Bauwerksteil(e) 'Einzelfundamente für Fahnenmasten (2 Stk.), Einzelfundament für Beleuchtetes Schild, Fundament für Briefkastenanlage, Streifenfundamente für Beton-Sitzstangen'

Herstellung mit Schalung.
Expositionsklassen 'XC2, WF, XF2'
Druckfestigkeitsklasse C '25/30'
Menge: 30,000 m3

**01.08.30 Fertigfundament für Wallbox**
Fertigfundament zur Bodenmontage der Stelen STEMH10, STEMH20 und STEMH30 im Außenbereich mit folgenden Eigenschaften:
Fundament aus Stahlbeton der Güte C30/37 nach DIN EN 206-1 gemäß der Expositionsklassen XC4 und XF1. Mit zwei einbetonierten Kunststoffrohren mit einem Innendurchmesser von 38,8 mm und 24,3 mm zur Durchführung der Stromzuleitung und weiterer Datenleitungen in eine auf dem Fundament montierte Stele. Einbetonierte Transportanker M12 zur Verschraubung der im Montageset enthaltenen Materialien.
Zum bodenbündigen Einbau an geeigneten Installationsorten. Mitgeliefertes Montageset bestehend aus Ringschrauben DIN580/M12 (2 Stück), SKT-Schrauben ISO 4017/M12 x 25 (4 Stück) sowie passenden Metallscheiben (4 Stück).
- Material: Stahlbeton, Güte C30/37
- Expositionsklasse: XC4 und XF1
- Rohrleitung Strom: FKuS-EM-F 105; 38,8 mm innen
- Rohrleitung Daten: FKuS-EM-F 32; 24,3 mm innen
- Kompatibilität Stelen: STEMH10, STEMH20, STEMH30
- Lieferumfang: Montageset
- Abmessungen: 650 x 430 x 190 mm (H x B x T)
- Bauart: Fertigfundament mit Leerrohren und Montageankern

Gewähltes Produkt:___________________________
Menge: 1,000 St

**01.08.40 Sauberkeitsschicht herst.**
StL-Nr. 18914102
Sauberkeitsschicht aus unbewehrtem Beton der
Druckfestigkeitsklasse C8/10, 10 cm dick mit einem
allseitigen Überstand von 10 cm über die Fundamentfläche nach Unterlagen des AG herstellen.
Betonoberfläche eben abziehen.
Das Abziehen der Betonoberfläche gehört zum
Leistungsumfang.
Bauwerksteil(e) 'Fahnenmasten, Beleuchtetes Schild, Briefkastenanlage'
Menge: 5,000 m2

*Hinweis: Bewehrung*

**01.08.50 Liefern frei Verwendungsstelle von Baustahl**
Liefern frei Verwendungsstelle von Baustahl
(BSt 500 S, quergerippter Rundstahl) in versch. Längen
und Querschnitten, biegen, verlegen bzw. einbauen
und binden. Erforderl. Abstandhalter, Abstandkörbe
(Apsta mit PVC-Standfüßen) Böckchen, Bindedraht,
und sonstiger Kleinstahl sind in die Preise einzurechnen
und werden nicht gesondert vergütet. Der eingebaute
Baustahl wird nach den Plänen des Statikers abgerechnet!
Sollte bei der Abnahme der Bewehrung das Zulegen
weiterer Stäbe gefordert werden, so wird hierfür nur der
EP vergütet. Zur Abrechnung des Baustahls ist eine
ordentliche Verlegeskizze anzulegen und mit
den Abrechnungsunterlagen einzureichen!
Menge: 500,000 kg

**01.08.60 Liefern frei Verwendungsstelle Baustahl - Lagermatten**
wie vorst. Pos.  beschrieben, jedoch liefern frei
Verwendungsstelle von Baustahlgewebelagermatten
in  verschiedenen Größen, Abmessungen und
Querschnitten, lt. Bewehrungsplänen bzw. Mattenlisten.
Gemäß Schneideskizzen schneiden, verlegen, einbauen
und binden. Erforderliche Abstandhalter für untere und
obere Bewehrung sind in den EP einzurechnen.

Baustahl: BSt 500 M.
Menge: 500,000 kg

**01.08.70 Statik, Schal u. Bewehrungspläne**
Statik, Schal u. Bewehrungspläne
für alle vorgenannten Pos. erstellen.
Die Unterlagen sind dem AG mit
mndestens 2 Wochen Vorlauf
3-fach in prüffähiger Form zu liefern.
Menge: 1,000 psch

*Hinweis: Einbauten*

**01.08.80 Stahlbetonfertigteil als Briefkastenanlage inkl. Fundament**
Liefern, herstellen und fachgerecht versetzen eines freistehenden Stahlbetonfertigteils zur Ausbildung einer Briefkastenanlage, einschließlich aller erforderlichen Nebenleistungen und dem benötigten Fundament nach statischer Erfordernis.
Abmessungen Briefkastenanlage:
ca. 1,50 m (Breite) × 2,00 m (Höhe) × 0,50 m (Tiefe)
Konstruktion / Material:
Stahlbetonfertigteil nach statischen und konstruktiven Erfordernissen.
Beton nach DIN EN 206 in Verbindung mit DIN 1045-2.
Expositionsklassen: XC4, XF1
Festigkeitsklasse: mind. C30/37.
Bewehrung nach statischer Bemessung.
Oberflächen:
Sichtseite in Sichtbetonqualität SB2 gemäß DBV-Merkblatt Sichtbeton oder gleichwertig,
nicht sichtbare Flächen schalungsglatt.
Kanten gefast (ca. 10–15 mm).
Einbauteile / Aussparungen:
Werkseitige, maßgenaue Herstellung sämtlicher Aussparungen und Einbauteile nach Plan. Alle Öffnungen inkl. Hüllrohre, Abdichtungen und Befestigungsvorbereitungen.
Abstimmung mit den bauseitigen Gewerken und Ausführungsplänen.
Transport und Montage:
Einschließlich Transport zur Baustelle, Abladen, Einheben mittels geeignetem Hebezeug,
lot- und fluchtgerechtes Versetzen auf bauseits vorbereitetem Fundament.
Unterfüttern, Ausrichten und kraftschlüssiges Vergießen mit geeignetem Vergussmörtel.
Fugen / Abdichtung:
Fugen zwischen Fertigteil und angrenzenden Bauteilen dauerhaft schließen und witterungsbeständig abdichten.
Fundament:
ca. 2,00 m (Breite) x 1,00m (Höhe) x 1,00m (Tiefe)
Besondere Leistungen:
- Lieferung und Einbau aller erforderlichen Transportanker und Montagehilfen
- Schutzmaßnahmen für Sichtflächen während Transport und Montage
- Abstimmung mit Elektro- und Ausbauteilen
- Erstellung von Werk- und Montageplänen vor Fertigung
Menge: 1,000 St

**01.08.90 Beton-Sitzstangen Element l=1,00m**
Gartengestaltungselementen aus Beton gemäß DIN EN 13198,
Sitzblock ohne Versetzhilfen liefern und versetzen.

Fertigungsmaße (Maßangaben in cm)
monolithisches Sitzelement
100 / 50 / 50
Sichtkanten leicht gefast (Silikonfase/Microfase)
Betongüte ≥ C60/75
ohne Versetzhilfen

Produktmerkmale
Farbe
- Blau

Oberflächenbearbeitung, Sichtbetonklasse SB4
alle sichtbaren Seiten schalungsglatte Sichtbeton-Oberfläche

Hochleistungsbeton ≥ C60/75
durchgängig aus farblich abgestimmten Natursteinedelsplitten und -sanden mit
UV-beständigen Eisenoxidfarben, nicht armiert
Frost-/Tausalzwiderstand: Masseverlust ≤ 75 g/m2

Lieferung und Einbau
Flucht und höhengerecht mit engen Stoßfugen auf ca. 5 cm Verlegeschicht aus Einkornbeton/Drainmörtel.
Kanten sind während des Einbaus der Elemente mit geeingeten Hilfsmitteln vor Beschädigungen zu schützen.
Abstimmung der Hilfsmittel mit der Bauleitung vor Beginn der Verlegung.
Verschmutzungen sind beim Verlegevorgang unmittelbar zu entfernen.
Leistung einschließlich aller benötigten Geräte und Hilfmittel.
Fundament gemäß separater Position

Liefern in 1,00m lange Sitzblöcke. Einbauen und gegebenerfalls aneinanderreihen damit die 1,00m bis 6,00m langen Sitzstangen entstehen.

Längen Sitzstangen in m: 1,00; 2,00; 3,00; 4,00m; 5,00m; 6,00m

Gewähltes Produkt:___________________________
Menge: 21,000 St

**01.08.100 Fahnenmast liefern und einbauen**
Fahnenmaste liefern und einbauen,
bestehend aus
Aushub in cm ‘100 x 100 x 60‘ herstellen,
einschl. Bodenhülse,
Bodenhülse im Lot setzten und mit Beton C 25/30 verfüllen,
Fahnenmast zylindrisch, Durchmesser 75 mm,
Alu, eloxiert, bis 7,50 m über Boden,
in Fundament einbauen, mit Zentrierring fixieren

Gewähltes Produkt:_____________________________
Menge: 2,000 St

**01.08.110 Rammschutzbügel für Ladestationen**
Rammschutzbügel, U-förmig, aus Stahlrohr, Rohrdurchmesser ca. 76 mm, Höhe ca. 900 mm, Breite ca. 800–1.000 mm, mit korrosionsbeständiger bzw. feuerverzinkter Oberfläche und zusätzlicher gut sichtbarer Beschichtung. Zur Sicherung einer Ladestation gegen Anfahren durch Kraftfahrzeuge. Einschließlich Fußplatten, zugelassener Befestigungsanker, Bohrungen, Montage, Ausrichten und sämtlicher Nebenarbeiten, vollständig montiert.
Menge: 1,000 St

*Hinweis: Sonstiges*

**01.08.120 Elektroleerohr DN40**
Elektroleerrohr DN 40 aus geeignetem Kunststoff, zur unterirdischen Leitungsführung, einschließlich Formstücken, Verbindungselementen, Zugdraht/Zugleine und Verschluss der Rohrenden, fachgerecht verlegt und betriebsfertig hergestellt
Menge: 20,000 m

#### Titel 01.09 Landschaftsbau: Pflanz- und Pflegearbeiten

*Hinweis: Bäume*

**01.09.10 Baumsubstrat**
Baumsubstrat liefern und einbauen.
Es muss für Pflanzungen von Stadt- und Straßenbäumen geeignet sein.

Eigenschaften:
- hohe Verrüttelungsstabilität
- Gute Drainagewirkung
- Kultursubstrat – nicht überbaubar
- Für Pflanzungen von Stadt- u. Straßenbäumen unter Verwendung von Bodenmaterial natürlicher Herkunft (kiesiger Unterboden, humoser Oberboden), Sand, pflanzlichen Stoffen aus Garten- und Landschaftsbau (Grüngutkompost)

Einbauhinweise:
- Einbautiefen bis zu 2m unter GOK möglich
- Verdichtungen über den natürlichen Lagerungsdichten (ca. 85% Dpr) sind zu vermeiden.
- Einbau nur in trockenem bis erdfeuchtem Zustand
- Wassergehalt <= Wpr, bei trockener Witterung und auf ausreichend wasserableitendem Baugrund

Regelwerke:
- DüMW
- BBodSchV
- ZTV-Vegtra-Mu
- FLL

Produktvorschlag: Baumsubstrat A von BBG Donau-Wald oder gleichwertig
Menge: 65,000 m3

**01.09.20 Pflanzgrube verfüllen**
Pflanzgrube verfüllen mit Gemisch für Hochstamm,
Schichtdicke 100 cm,
Seitenlänge der Pflanzgrube 150/150 cm mit in
Vorposition gemischtem Material.
incl. Abdeckung aus Rindenmulch
Menge: 65,000 m3

**01.09.30 Bastmatte als Stammschutz**
Hochstamm bis STU 18/20 schützen;
Schutz des Stammes durch Bastmatte (Verdrahtung).
Schutz vom Stammfuß bis zum 1. Ast.
Menge: 27,000 St

**01.09.40 Pflanzenverankerung Pfahl-Vierbock**
Pflanzenverankerung mit Pfahl-Vierbock mit
Lattenrahmen, für Hochstämme bis STU 18-20 cm,
Pfähle, weißgeschält, Pfahllänge 300 cm,
Zopfdicke 10/12 cm, Bindegut aus Kokosstrick.
Menge: 27,000 St

*Hinweis: Rasenflächen*

**01.09.50 Rasenansaat auf Oberboden herst.**
StL-Nr. 1293110101
Rasenansaat (Normalsaat) herstellen.
Saatgutmenge g/m2 '20 g/m2'

Fertigstellungspflege wird gesondert vergütet.
Saatgutmischung RSM 'nach Wahl des AG'
Menge: 2900,000 m2

*Hinweis: Beete*

**01.09.60 Pflanzfläche fräsen**
StL-Nr. 12930104
Pflanzfläche (eben bis schwach geneigt)
20 cm tief fräsen und planieren.
Menge: 170,000 m2

**01.09.70 Baumsubstrat für Beete**
Baumsubstrat liefern und einbauen.
Es muss für Pflanzungen von Stadt- und Straßenbäumen geeignet sein wird hier aber für die Gräser- und Staudenbeete verwendet.

Eigenschaften:
- hohe Verrüttelungsstabilität
- Gute Drainagewirkung
- Kultursubstrat – nicht überbaubar
- Für Pflanzungen von Stadt- u. Straßenbäumen unter Verwendung von Bodenmaterial natürlicher Herkunft (kiesiger Unterboden, humoser Oberboden), Sand, pflanzlichen Stoffen aus Garten- und Landschaftsbau (Grüngutkompost)

Einbauhinweise:
- Einbautiefen bis zu 2m unter GOK möglich
- Verdichtungen über den natürlichen Lagerungsdichten (ca. 85% Dpr) sind zu vermeiden.
- Einbau nur in trockenem bis erdfeuchtem Zustand
- Wassergehalt <= Wpr, bei trockener Witterung und auf ausreichend wasserableitendem Baugrund

Regelwerke:
- DüMW
- BBodSchV
- ZTV-Vegtra-Mu
- FLL

Einbaudicke: 5cm

Produktvorschlag: Baumsubstrat A von BBG Donau-Wald oder gleichwertig
Menge: 8,500 m3

**01.09.80 Rindenmulch für Beete**
Stauden-/Gräserpflanzflächen gegen Verunkrautung und Austrockung mulchen mit feinem Rindenmulch, Körnung 10-25mm, abgemagert und  vorkompostiert, gütegesichert.
Dicke der Mulchschicht über 8cm.
Menge: 170,000 m²

**01.09.90 Startdüngung der Beete**
Liefern und fachgerechtes Ausbringen eines mineralischen NPK-Startdüngers nach Fertigstellung der Pflanzarbeiten einschließlich gleichmäßigem Verteilen, leichtem Einarbeiten und anschließendem Einwässern der Pflanzflächen.
Verwendung eines chloridarmen NPK-Volldüngers für Gehölz- und Staudenpflanzungen, Aufwandmenge gemäß Herstellerangaben.
Einschließlich aller Nebenleistungen
Menge: 170,000 m²

*Hinweis: Blumenwiese*

**01.09.100 Wandkiestragschicht 30cm herstellen**
Wandkies liefern und als mineralische Tragschicht/Dränschicht unter Vegetationsflächen fachgerecht einbauen.

Einbau in einer Gesamtstärke von 30 cm, lagenweise herstellen und verdichten. Oberfläche profil- und höhengerecht entsprechend Planung herstellen
.
Material frostbeständig, wasserdurchlässig und frei von bindigen Bestandteilen.

Einschließlich sämtlicher Nebenleistungen, Materialtransporte, Verdichtungsarbeiten.
Menge: 1500,000 m²

**01.09.110 Thermobehandelten Kompost liefern und einbauen**
Thermobehandelten, gütegesicherten Kompost zur Bodenverbesserung für die Herstellung einer Blumenwiese liefern und fachgerecht einbauen.

Kompost entsprechend den geltenden güte- und hygienerechtlichen Anforderungen, frei von Fremdstoffen, keimfähigen Unkräutern und Schadstoffen.

Aufbringen des Materials in gleichmäßiger Schichtdicke von 3 cm auf vorbereiteten Untergrund einschließlich Verteilen, Feinplanie und Einarbeiten in die Oberbodenschicht.

Einschließlich sämtlicher Nebenleistungen, Materialtransporte und Anpassarbeiten.
Menge: 1500,000 m²

**01.09.120 Saatgut für Blumenwiese**
Blumenwiesen ansaat liefern und herstellen.

Aussaatstärke: 5,00 g/m²

Bestehend aus folgenden Kräutern:
Achillea millefolium, Agrimonia eupatoria ssp eupatoria, Anthemis tinctoria, Anthyllis vulneraria, Barbarea vulgaris, Bellis perennis, Berteroa incana, Betonica officinalis, Campanula glomerata ssp glomerata, Campanula patula, Campanula persicifolia, Carum carvi, Centaurea cyanus, Centaurea jacea spp jacea, Centaurea scabiosa ssp scabiosa, Chrysanthemum segetum, Cichorium inlybus ssp intybus, Dianthus carthusianorum ssp carthusianorum, Dianthus deltoides, Echium vulgare, Erysimum hieraclifolium, Galium verum, Hieracium pilosella, Hypericum perforatum var perforatum, Hypochoeris radicata, Knaulia arvensis, Leontodon autumnalis ssp autumnalis, Leontodon hispidus

Die oben aufgeführten Kräuter sollen jeweils einen Mischungsanteil zwischen 0,5 und 4,00 % besitzen.

Der genaue Mischungsanteil wird vom AG mitgeteilt.
Menge: 1500,000 m²

*Hinweis: Fertigstellungspflege*
Die Fertigstellungspflege umfasst die Pflegearbeiten von der Fertigstellung der Bepflanzung bis zum Zeitpunkt der Abnahme im Frühsommer. Maximal 1 Jahr.
ALLE Pflegegänge sind VOR Ausführung der BL anzumelden und unmittelbar NACHHER der BL mit Einzelnachweisen der Tätigkeiten, der ausführenden Berufsgruppen und mit Original-Lieferscheinen zu dokumentieren.

**01.09.130 Fertigstellungspflege Rasenflächen**
Rasen mähen bei einer Wuchshöhe von 5-8 cm, Schnitthöhe
3-4 cm, Schnittgut wird Eigentum des AN und ist zu entsorgen.
Die Leistung umfaßt ca. 4-6 Arbeitsgänge bis zur Abnahme.
Menge: 2900,000 m2

**01.09.140 Säuberungsgang Pflanzungen**
Gemulchte erdgebundene Pflanzungen (Gehölze und Stauden) von unerwünschtem Aufwuchs ohne flächendeckende Bodenlockerung beseitigen. Alle aufgewachsenen Wildkräuter und Gräser sind durch Ziehen der Pflanze mitsamt der Wurzel vollständig zu entfernen. Abgestorbene Pflanzenteile ausschneiden. Fläche von Unkraut, Steinen und sonstigem Unrat ab 3cm Durchmesser säubern und alles abfahren.
Für Baumscheiben wird 1 m² angesetzt, für einzelstehende Kletterer 0,4 m² (= 0,6 x 0,6m), für Heckenpflanzungen 0,2m Breite.
EP = 1 Arbeitsgang
Menge: 2,000 St

**01.09.150 Wässerungsgang Pflanzungen**
Wässern der erdgebundnen Pflanzflächen, der Wasserentnahme siehe Besondere Vertragsbedingungen.
Mindestwassermenge je Arbeitsgang und Stück:
- 150 l für Bäume, 27 St.
- 10 l/m Heckenstreifen, ca. 315m
- 20 l/m² erdgebundene Stauden-/Gräserpflanzflächen
4 Arbeitsgänge geplant, aber EIGENVERANTWORTLICH vom AN nach Bedarf und Witterung erweiterbar, Ausführung jeweils VORAB mit der BL abzusprechen
EP=Preis für 1 Arbeitsgang
Menge: 4,000 St

**01.09.160 Wassersack liefern und einbauen**
Wassersack zur Bewässerung von neu gepflanzten Bäumen liefern und fachgerecht einbauen.

Wassersack aus UV-stabilem, witterungsbeständigem Kunststoff, geeignet zur langsamen und gleichmäßigen Wasserabgabe im Wurzelbereich. Befestigung gemäß Herstellerangaben am Baumstamm.

Einschließlich sämtlicher Befestigungsmittel, Füllöffnung, Reißverschluss-/Verschlusssystem sowie aller Nebenleistungen.

Fassungsvermögen ca. 50–75 Liter.
Menge: 27,000 St

*Hinweis: Unterhaltungspflege*
Die Unterhaltungspflege umfasst die Pflegearbeiten von der Abnahme bis zum Ende der Gewährleistungszeit. Zeitraum i.d.R. 2 Jahre.
ALLE Pflegegänge sind VOR Ausführung der BL anzumelden und unmittelbar NACHHER der BL mit Einzelnachweisen der Tätigkeiten, der ausführenden Berufsgruppen und mit Original-Lieferscheinen zu dokumentieren.

**01.09.170 Säuberungsgang Pflanzungen**
Gemulchte erdgebundene Pflanzungen (Gehölze und Stauden) von unerwünschtem Aufwuchs ohne flächendeckende Bodenlockerung beseitigen. Alle aufgewachsenen Wildkräuter und Gräser sind durch Ziehen der Pflanze mitsamt der Wurzel vollständig zu entfernen. Abgestorbene Pflanzenteile ausschneiden. Fläche von Unkraut, Steinen und sonstigem Unrat ab 3cm Durchmesser säubern und alles abfahren.
Für Baumscheiben wird 1 m² angesetzt, für einzelstehende Kletterer 0,4 m² (= 0,6 x 0,6m), für Heckenpflanzungen 0,2m Breite.
EP = 1 Arbeitsgang
Menge: 4,000 St

**01.09.180 Wässerungsgang Pflanzungen**
Wässern der erdgebundnen Pflanzflächen, der Wasserentnahme siehe Besondere Vertragsbedingungen.
Mindestwassermenge je Arbeitsgang und Stück:
- 150 l für Bäume, 27 St.
- 10 l/m Heckenstreifen, ca. 315m
- 20 l/m² erdgebundene Stauden-/Gräserpflanzflächen
4 Arbeitsgänge geplant pro Saison, aber EIGENVERANTWORTLICH vom AN nach Bedarf und Witterung erweiterbar, Ausführung jeweils VORAB mit der BL abzusprechen
EP=Preis für 1 Arbeitsgang
Menge: 8,000 St

**01.09.190 Düngungsgang Einzelgehölze**
Düngung der Gehölze mit organisch-mineralischem NPK-Dünger. Dünger aufbringen auf Rindenmulchschihct und oberflächlich einarbeiten. Mindestmenge 100g/m², pro Einzelgehöl wird von 1 m² ausgegangen.
Je 1 Arbeitsgang pro Jahr vorgesehen, aber eigenverantwortlich von AN nach Bedarf erweiterbar, Ausführung jeweils VORAB mit der BL abzusprechen.
EP=Preis für 1 Arbeitsgang
Menge: 2,000 St

**01.09.200 Rindenmulch-Ergänzung**
Vorhandene Rindenmulchflächen ergänzen mit feinem Rindenmulch, abgemagert, vorkompostier, Gütegesichert, Körnung 10-25 mm.
Dicke der Mulchschicht über 8cm.
Nur am Ende der Gewährleistungszeit.
EP=Preis für 1 Arbeitsgang
Menge: 1,000 St

*Hinweis: Pflanzliste*

*Hinweis: Schnitthecken bei Parkplatz*

**01.09.210 Carpinus betulus**
StL-Nr. 129302090600
Carpinus betulus liefern.
'Hei, 100-125cm, o.B.'
Menge: 166,000 St

*Hinweis: Schnitthecken bei Hauptzugang/Gebäude*

**01.09.220 Ligustrum vulgare Atrovirens**
StL-Nr. 1293022606
Ligustrum vulgare
Atrovirens liefern.
'Hei, 2xv, o.B., 80-100cm'
Menge: 84,000 St

*Hinweis: Schnitthecken bei Terrassen*

**01.09.230 Ligustrum vulgare Atrovirens**
StL-Nr. 1293022606
Ligustrum vulgare
Atrovirens liefern.
'Hei, 2xv., o.B., 80-100cm'
Menge: 228,000 St

**01.09.240 Gehölz pflanzen, Hei bis 150, vStr**
StL-Nr. 12930302
Gehölz (mit und ohne Ballen) pflanzen
einschließlich Pflanzloch herstellen,
Heister bis 150 cm hoch,
verpflanzter Strauch,
Pflanzloch DU 30 cm, 30 cm tief.
Menge: 569,000 St

*Hinweis: Freiwachsende Sichtschutz-Hecke (Sträucher/Heister)*
Pflanzabstand: 1,80m in der Reihe x 1m zwischen den Reihen, Pflanzreihen diagonal versetzt, Pflanzung der Sträucher in Gruppen von 3-5 Stück einer Art, Heister einzeln eingestreut.

Sträucher: verplanzte Sträucher, Mindestpflanzgröße 80-100, mind. 4 Triebe

Heister: 2xv, o.B./m.B., 150-200cm

*Hinweis: Sträucher*

**01.09.250 Ligustrum vulgare Atrovirens**
StL-Nr. 1293022603
Ligustrum vulgare
Atrovirens liefern.
vStr, 'Mindestpflanzgröße 60-100, mind. 3 Triebe'
Menge: 30,000 St

**01.09.260 Ribes alpinum**
StL-Nr. 129302470300
Ribes alpinum liefern.
'vStr, Mindestplanzgröße 60-100cm, mind. 3 Triebe'
Menge: 30,000 St

**01.09.270 Corylus avellana**
StL-Nr. 129302140300
Corylus avellana liefern.
vStr, 'Mindestpflanzgröße 60-100cm, mind. 3 Triebe'
Menge: 25,000 St

**01.09.280 Viburnum opulus**
StL-Nr. 129302750300
Viburnum opulus liefern.
vStr, 'Mindestplanzgröße 60-100cm, mind. 3 Triebe'
Menge: 25,000 St

**01.09.290 Lonicera xylosteum**
StL-Nr. 129302270300
Lonicera xylosteum liefern.
vStr, 'Mindestpflanzgröße 60-100cm, mind. 3 Triebe'
Menge: 25,000 St

**01.09.300 Cornus sanguinea**
StL-Nr. 129302130300
Cornus sanguinea liefern.
vStr, 'Mindestpflanzgröße 60-100cm, mind. 3 Triebe'
Menge: 24,000 St

**01.09.310 Rosa canina**
StL-Nr. 129302510400
Rosa canina liefern.
vStr, 3 Tr, 60-100 h,
Menge: 20,000 St

**01.09.320 Sambucus nigra**
StL-Nr. 129302600300
Sambucus nigra liefern.
vStr, 3 Tr, 60-100 h,
Menge: 15,000 St

**01.09.330 Gehölz pflanzen, Hei bis 150, vStr**
StL-Nr. 12930302
Gehölz (mit und ohne Ballen) pflanzen
einschließlich Pflanzloch herstellen,
Heister bis 150 cm hoch,
verpflanzter Strauch,
Pflanzloch DU 30 cm, 30 cm tief.
Menge: 239,000 St

*Hinweis: Heister*

**01.09.340 Sorbus aria**
StL-Nr. 129302620600
Sorbus aria liefern.
'Magnifica'
2xv, o.B./m.B., 150-200cm'
Menge: 10,000 St

**01.09.350 Prunus avium**
StL-Nr. 129302380600
Prunus avium liefern.
'Wildform'
2xv, o.B., 150-200cm'
Menge: 10,000 St

**01.09.360 Sorbus torminalis**
StL-Nr. 129302650400
Sorbus torminalis liefern.
'2xv, o.B./m.B., 150-200cm'
Menge: 10,000 St

**01.09.370 Gehölz pflanzen**
StL-Nr. 12930301030103
Gehölz pflanzen einschließlich Pflanzloch herstellen.
Hochstamm, StU bis 12 cm, Solitär,
Stammbusch, Heister, 150 - 300 cm hoch,
Pflanzloch DU 60 cm, 40 cm tief,
mit Ballen,
'..........'
Menge: 30,000 St

*Hinweis: Staudenbeete*
(von links nach rechts/schmal nach breit)
Alle: Topfballen Tb 9

**01.09.380 Beet 1 - Geranium phaeum 'Album'**
Geranium phaeum 'Album' liefern.

Topfballen Tb 9
Menge: 40,000 St

**01.09.390 Beet 2 - Geranium 'Rozanne'**
Geranium 'Rozanne' liefern.

Topfballen Tb 9
Menge: 60,000 St

**01.09.400 Beet 3 - Geranium sanguineum 'Album'**
Geranium sanguineum 'Album' liefern.

Topfballen Tb 9
Menge: 100,000 St

**01.09.410 Beet 4 - Geranium nodosum**
Geranium nodosum liefern.
Topfballen Tb 9
Menge: 166,000 St

**01.09.420 Beet 5 - Geranium macrorrhizum 'White Ness'**
Geranium macrorrhizum 'White Ness' liefern.

Topfballen Tb 9
Menge: 133,000 St

**01.09.430 Beet 6 - Geranium cantabrigiense 'Biokovo'**
Geranium cantabrigiense 'Biokovo' liefern.

Topfballen Tb 9
Menge: 200,000 St

**01.09.440 Staudenbeet-Felder pflanzen**
Stauden / Sträucher pflanzen.
Das Fräsen der Pflanzfläche ist mit einzurechnen.
Inkl. aller notwendigen Nebenarbeiten und Materialien.
Das Liefern der Pflanzen wird einzeln in seperaten Positionen abgerechnet.
Menge: 100,000 m2

*Hinweis: Gräserbeete*
(von links nach rechts/breit nach schmal)
Alle: Topfgröße P 0,5

**01.09.450 Beet 1 - Festuca glauca 'Elijah Blue'**
Festuca glauca 'Elijah Blue' liefern.

Topfgröße P 0,5
Menge: 160,000 St

**01.09.460 Beet 2 - Sesleria caerulea**
Sesleria caerulea liefern.
Topfgröße P 0,5
Menge: 183,000 St

**01.09.470 Beet 3 - Luzula sylvatica**
Luzula sylvatica liefern.
Topfgröße P 0,5
Menge: 61,000 St

**01.09.480 Beet 4 - Melica ciliata**
Melica ciliata liefern.
Topfgröße P 0,5
Menge: 74,000 St

**01.09.490 Beet 5 - Sesleria autumnalis**
Sesleria autumnalis liefern.
Topfgröße P 0,5
Menge: 72,000 St

**01.09.500 Beet 6 - Carex morrowii 'Ice Dance'**
Carex morrowii 'Ice Dance' liefern.

Topfgröße P 0,5
Menge: 40,000 St

**01.09.510 Beet 7 - Hakonechloa macra**
Hakonechloa macra liefern.
Topfgröße P 0,5
Menge: 13,000 St

**01.09.520 Gräserbeet-Felder pflanzen**
Gräser pflanzen.
Das Fräsen der Pflanzfläche ist mit einzurechnen.
Inkl. aller notwendigen Nebenarbeiten und Materialien.
Das Liefern der Pflanzen wird einzeln in seperaten Positionen abgerechnet.
Menge: 85,000 m2

*Hinweis: Einzelsträucher bei Terrassen*
(von links nach rechts/breit nach schmal)
Alle: Topfgröße P 0,5

**01.09.530 Spiraea japonica 'Little Princess'**
Spiraea japonica 'Little Princess' liefern.

vStr., Mindestens 4 bis 5 Triebe
Menge: 11,000 St

**01.09.540 Viburnum farreri**
Viburnum farreri liefern.
Stauch, mind. 3-4 Triebe, 80-100cm
Menge: 10,000 St

**01.09.550 Gehölz pflanzen, Hei bis 150, vStr**
StL-Nr. 12930302
Gehölz (mit und ohne Ballen) pflanzen
einschließlich Pflanzloch herstellen,
Heister bis 150 cm hoch,
verpflanzter Strauch,
Pflanzloch DU 30 cm, 30 cm tief.
Menge: 21,000 St

*Hinweis: Einzelbäume*

*Hinweis: Entlang Parkplatz*

**01.09.560 Tilia cordata**
StL-Nr. 129302690600
Tilia cordata liefern.
H, 3 x v, mDb, StU '18-20; 'Rancho'
Menge: 6,000 St

**01.09.570 Acer campestre**
StL-Nr. 129302010700
Acer campestre liefern.
'Elsrijk', Solitär, ausgeprägt mehrstämmig mindestens 3 bis 4 Hauptstämme, aufgeastet, m.DB., Höhe 300-350cm, Breite 150-200cm'
Menge: 1,000 St

*Hinweis: Entlang Robert-Koch-Straße*

**01.09.580 Platanus x hispanica 'Malburg'**
Platanus x hispanica 'Malburg' liefern.

Hochstamm, 3xv, 18-20cm, m.Db.
Menge: 7,000 St

*Hinweis: Entlang Graf-von-Geldern-Straße und nordöstliche Grundstücksgrenze/hinter Gebäude*

**01.09.590 Carpinus betulus**
StL-Nr. 129302090500
Carpinus betulus liefern.
H, 3 x v ,mDb, StU '18-20cm; 'Fastigiata'
Menge: 3,000 St

**01.09.600 Acer platanoides**
StL-Nr. 129302020500
Acer platanoides liefern.
H, 3xv, mDb, StU '18-20cm, 'Columnare'
Menge: 4,000 St

*Hinweis: Entlang Hauptzugang*

**01.09.610 Amelanchier lamarckii**
Amelanchier lamarckii liefern.
Solitär, mehrstämmig mind. 3 bis 5 Triebe, aufgeastet, m.DB, 250-300cm
Menge: 6,000 St

**01.09.620 Gehölz pflanzen**
StL-Nr. 12930301010103
Gehölz pflanzen einschließlich Pflanzloch herstellen.
Hochstamm, StU 16 - 25 cm, Solitär,
Stammbusch über 400 cm hoch,
Pflanzloch DU 100 cm, 60 cm tief,
mit Ballen,
'..........'
Menge: 27,000 St

#### Titel 01.10 Asphaltschichten

*Hinweis: Asphaltflächen*

**01.10.10 ATS aus AC 22 T N herstellen**
Asphalttragschicht aus Asphalttragschichtmischgut
(11)AC 22 T N herstellen auf 'FSS (Frostschutzschicht)'

(21)Einbaubereich 'Gehwege Bk 0,3'

Einbaudicke 8,0 cm,
mit Bindemittel 70/100,
Menge: 650,000 m2

**01.10.20 Zulage für Handeinbau ATS**
Zulage für zuvor beschriebener Position für den Einbau der Asphalttragschicht im Handeinbau.

Ausführung in Kleinflächen, Anschlussbereichen, Randzonen sowie schwer zugänglichen Bereichen der Außenanlagen.

Einschließlich Mehraufwand für händisches Verteilen, Profilieren, Nacharbeiten und Verdichten des Asphaltmischgutes sowie aller hierfür erforderlichen Geräte und Nebenleistungen.
Menge: 50,000 m²

**01.10.30 ADS aus AC 8 D S herstellen**
StL-Nr. 18911404060102
Asphaltdeckschicht aus Asphaltbeton AC 8 D S
herstellen, Einbaudicke von cm '4'
bis cm '4'

Das Abstumpfen der Oberfläche wird gesondert
vergütet.
Einbaubereich 'Gehwege BK 0,3'

Einbau nach Unterlagen des AG,
mit Bindemittel 50/70.
Menge: 650,000 m2

**01.10.40 Zulage für Handeinbau ADS**
Zulage für zuvor beschriebener Position für den Einbau der Asphaltdeckschicht im Handeinbau.

Ausführung in Kleinflächen, Anschlussbereichen, Randzonen sowie schwer zugänglichen Bereichen der Außenanlagen.

Einschließlich Mehraufwand für händisches Verteilen, Profilieren, Nacharbeiten und Verdichten des Asphaltmischgutes sowie aller hierfür erforderlichen Geräte und Nebenleistungen.
Menge: 50,000 m²

**01.10.50 Anschluss mit Fugenband herstellen**
Anschluss an bestehende Decken oder Bauteile in der
Dicke der Asphaltdeckschicht mit anschmelzbarem
Fugenband herstellen.
Das Reinigen vor Einbau des Fugenbandes
gehört zum Leistungsumfang.
Längs- und Querfuge,
Dicke der Deckschicht über 3,5 cm bis 4,0 cm,
Einzellängen bis 20 m,
(51)Breite des Fugenbandes mm '8'
Menge: 130,000 m

**01.10.60 Abstumpfung herstellen**
StL-Nr. 18 911 911 01 01
Abstumpfung maschinell herstellen.
Abstreumaterial gleichmäßig auf die noch heiße
Oberfläche der Deckschicht aufbringen und einwalzen. Nicht gebundenes und gelöstes Material aufnehmen und einer Verwertung nach Wahl des
AN zuführen.
Mit Bitumen umhüllte Lieferkörnung 1/3,
PSVangegeben(48), Abstreumasse 1,0 kg/m2.
Aufbringen mit Streubalken.
Menge: 650,000 m2

**01.10.70 Zul. für Erschwern. durch Einbauten beim Einbau von Asphaltschichten**
StL-Nr. 18 911 913 00 01
Zulage für Mehraufwendungen durch Erschwernisse beim Einbau von Asphaltschichten
infolge von Einbauten einschließlich des verminderten Leistungsansatzes in der
Fläche.
Die Erschwernisse für das Herstellen des
Schichtenverbundes unter, bzw. zwischen
den einzubauenden Asphaltschichten
gehören zum Leistungsumfang.
Schächte.
Deckschicht
Menge: 3,000 St

*Hinweis: Parkmarkierung*

**01.10.80 Markierungsfläche vorbereiten vorb.m.Wasserh.**
StL-Nr. 2113111501
Markierungsfläche auf neuer Betondecke vorbereiten. Ab-
fall aufnehmen und nach Wahl des AN verwerten. Abgerechnet wird die zu markierende Fläche. Bei Pfeil,
Buchstabe, Ziffer, Verkehrsschild, und Piktogramm ergibt sich die Fläche aus dem kleinsten umschließenden
Rechteck.
Vorbereiten mit Wasserhochdruckverfahren.
Menge: 100,000 m2

**01.10.90 Parkmarkierung Typ I herstellen Parkmarkierung mit Vormarkierung Kaltspritzplastik Dicke 5mm/3mmtief mind. P 4 grobstr. Decke**
StL-Nr. 21131425114111
Parkflächenmarkierung und Grenzmarkierung für Halt- und
Parkverbot Typ I als endgültige Markierung herstellen.
Abgerechnet wird der markierte Strich.
Markierung = Parkmarkierung.
Strich mit Vormarkierung.
Markierungssystem aus reaktivem Stoff, spritzbar (Kaltspritzplastik).
Markierung einlegen, Schichtdicke = 5 mm, Decke 3 mm
tief ausfräsen, Fräsgut aufnehmen und nach Wahl des AN
verwerten.
Verkehrsklasse mindestens P 4.
Markierung auf grobstrukturierter Asphaltdeckschicht.
Menge: 55,000 m

#### Titel 01.11 Stundenlohnarbeiten

*Hinweis: Stundenlohnarbeiten:*
Stundenlohnarbeiten:
Stundenlohnarbeiten sind durch Arbeitskräfte nur durch ausdrückliche Anordnung der Bauleitung
auszuführen; der Verrechnungssatz für die jeweilige Arbeitskraft umfasst sämtliche Aufwendungen wie Lohn-
und Gehaltskosten, Lohn- und Gehaltsnebenkosten, alle Zuschläge, lohngebundene und lohnabhängige Kosten,sonstige Sozialkosten, Gemeinkosten, Wagnis und Gewinn.
Erschwerniszuschläge sowie Zuschläge für Überstunden, Nacht-Sonntags- und Feiertagsarbeit
werden gesondert vergütet.
Stundenlohnnachweise sind täglich der Bauleitung vorzulegen.

**01.11.10 Vorarbeiter/-in**
STLB-Bau 2020-04 091
Stundenlohnarbeiten durch Vorarbeiter/-in.
Menge: 20,000 h

**01.11.20 Facharbeiter/-in**
STLB-Bau 2020-04 091
Stundenlohnarbeiten durch Facharbeiter/-in.
Menge: 25,000 h

**01.11.30 Helfer/-in**
STLB-Bau 2020-04 091
Stundenlohnarbeiten durch Helfer/-in.
Menge: 30,000 h

## Zusätzlicher Text
(
